# Altmarkt 11a
Angebotsaufforderung (GAEB DA XML 3.3, DA83)
Projekt: HOHENMÖLSEN
Währung: EUR
Auftraggeber: Stadt Hohenmölsen, Markt 1, 06679 Hohenmölsen
Ausführungsort: Ersatzneubau, Reinichens Gut, Altmarkt 11A, 06679 Hohenmölsen
Erstellt mit: 5 260326.1, NOVA AVA, 30.03.2026

## Baubeschreibung
Allgemeine Angaben zum Bauvorhaben

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Foto: Bestandsgebäude Altmarkt 11a vor Rückbau

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Foto: Baustelle 11.03.2026

1. Ausgangslage - Reinichens Gut

Das Bestandsgebäude befand sich in Hohenmölsen in unmittelbarer Nähe zum Altmarkt, zum Rathaus und zur Stadtkirche. Das Gebäude Altmarkt 11a ist Teil des ehemaligen „Reinichens Gut“ in Hohenmölsen.
Aus Gründen der Nutzbarkeit, Nachhaltigkeit, Wirtschaftlichkeit und Realisierbarkeit wurde sich für die Abtragung des Bestandsgebäudes und die Errichtung eines Ersatzneubaus entschieden. Der Neubau wird in gleicher Kubatur errichtet, das historische Gewölbe im EG neu interpretiert und wieder hergestellt. Der Keller unter dem nördlichen Gebäudeteil wird verfüllt.

2. Nutzungs- und Maßnahmenbeschreibung

Erdgeschoss:
- Errichtung des Neubaus im WDVS-System
- im hinteren, unbelichteten Gebäudeteil befinden sich das Treppenhaus, Aufzug, WCs und Nebenräume - diese Räume können separat erschlossen werden (z.B. bei Hoffesten)
- Zugang zum Nachbargebäude bleibt erhalten, Einbau einer Bautür - während der Baumaßnahme wird der Zugang außerhalb der Bauzeiten (Mo-Fr ab 16 Uhr und Sa-So ganztägig) durch den Verein 3 Türme genutzt
- der Gewölbesaal wird in seiner Kubatur wieder hergestellt, die 4 Sandsteinsäulen aus dem Bestandsbau werden aufgearbeitet, statisch ertüchtigt und wieder eingebaut. Der Saal erhält drei bogenförmige verglaste Öffnungen in Richtung Hof, die Gewölbedecke wird als Rabitz-Gewölbe nachgebildet
- der Hausanschluss-Raum befindet sich im Anschluss an die Nachbargaragen (Westseite)
Obergeschoss:
- im hinteren Gebäudeteil befinden sich WC's, Putzmittelraum, Lager und Aufenthaltsraum
- der zentrale Raum über dem Gewölbesaal wird zukünftig als Büro- und Vereinsraum genutzt
- der vordere Raum zum Altmarkt wird multifunktional als Besprechungsraum bespielt, zum Altmarkt zeigen zwei (anleiterbare) Fenster
Dachgeschoss:
- im Dachgeschoss befindet sich ein Tanzraum mit Nebenräumen - 2 Garderoben, Aufenthaltsflur, Teeküche
- über eine kleine Treppe in Form eines Einbaumöbels erreicht man die offene Empore mit Lagerraum
- zum Altmarkt zeigen zwei (anleiterbare) Fenster, zum Hof werden drei Pultdachgauben aufgesetzt, nach Westen mehrere Dachfenster und eine PV-Anlage
Dachraum:
- Das Gebäude erhält ein klassisches Satteldach mit drei Pultdachgauben (Ostseite) und Dachflächenfenstern (Westseite)
- Der Dachraum bleibt bis zum First offen, das Dachtragwerk ist teilweise sichtbar
- Die Empore ist offen und wird über eine kleine Treppe vom Tanzraum aus erschlossen
Fassade:
- die Fassade des Hauptgebäudes erhält einen strukturierten Putzanstrich, die Fenster sind mit Putzfaschen umrandet
- die 3 Gauben auf der Ostseite werden fassadenbündig gesetzt, es gibt keine Dachüberstände
Eine Begehung des Grundstücks wird vor Angebotsabgabe empfohlen.

3. Termine und Fristen

Ausführungsbeginn: 45. KW 2026 (in Abhängigkeit Baufortschritt)
Ausführungsende: 9. KW 2027 (in Abhängigkeit Baufortschritt)

4. Baubegehung vor Angebotserstellung

Vor Abgabe eines Angebotes, sollte sich der Bieter über eventuelle kostenbeeinflussende Gegebenheiten, den in den Positionen beschriebenen Maßnahmen umfassend vor Ort, auch gern mit der örtlichen Bauüberwachung informieren. Die Möglichkeiten zur Baustelleneinrichtung und Zuwegung können diskutiert werden. Durch fehlende Baubegehung im Vorfeld, werden spätere Forderungen zurückgewiesen.

Terminvereinbarung: Stadt Hohenmölsen, Markt 1, Frau Klanke
Objekt vor Angebotsabgabe angesehen:

Ja/ Nein ___________________________ (Unterschrift)

## Allgemeine Vertragsbedingungen
Allgemeine Vertragsbedingungen

Es gelten die Allgemeinen Vertragsbedingungen für die Ausführung von Bauleistungen nach VOB Teil C in
der bei der Angebotsabgabe gültigen Fassung sowie die jeweiligen geltenden DIN- Normen der
Einzelgewerke.
Die Abgabe des Angebots erfolgt ohne Kosten oder sonstige Verbindlichkeiten für den Auftraggeber.
Der Bieter hat das Leistungsverzeichnis vollständig auszufüllen.
Nicht vollständig ausgefüllte Leistungsverzeichnisse können bei der Vergabe nicht berücksichtigt werden.
Pauschalangebote sind nicht zulässig!
Alle abzugebenden Preise sind mit Tinte, Tintenstift oder Schreibmaschine in Zahlen einzusetzen.
Sämtliche Preise verstehen sich soweit im LV nicht anders angegeben - einschließlich aller notwendigen
Nebenleistungen und aller Lieferungen von Materialien, um die Leistung ausführen zu können.
Die neuesten Richtlinien, Regeln, VOB, DIN-Vorschriften sowie die aktuelle EnEV sind einzuhalten.
Die Einzelpositionen verstehen sich inklusive Lieferung, Materialkosten und Einbau, soweit nichts anderes
beschrieben. Ferner sind einzukalkulieren:
- Leistungen und Nebenleistungen die sich für eine Pos. zwangsläufig ergeben z.B. erforderliche zusätzliche Maßnahmen bei Gefahr, etc., falls nicht gesondert ausgeschrieben.
- Schützen vorhandener, sichtbarer Bauteile.
- Kontinuierliches Sauberhalten der Baustelle.
Für Befestigungsmittel sind mindestens korrosionsgeschützte Werkstoffe zu verwenden.
Für Befestigungsmittel, die der Witterung ausgesetzt sind, müssen korrosionsbeständige Werkstoffe
verwendet werden.
Für Bauteile bzw. Gegenstände die vom rechten Winkel abweichen ( z.B. Schrägschnitte ) gibt es nur
Zuschläge, wenn diese in den Positionen ausdrücklich erwähnt sind - ansonsten ist eine solche Zulage in
die Pos. einzukalkulieren - oder vom AN ergänzend aufzuführen.
Maßkontrollen am Bau sind durchzuführen.
Auf evtl. Differenzen oder planerische Abweichungen ist der Architekt sofort aufmerksam zu machen.
Massenänderungen und voraussichtliche Mehrkosten sind der Bauleitung umgehend vor Ausführung
schriftlich per Mail oder Fax anzuzeigen.
Der Auftragnehmer hat arbeitstäglich Bautagesberichte zuführen mit folgenden Angaben - Zahl der am Tag
anwesenden Mitarbeiter ( Berufsbezeichnung und Namen z.B. Facharbeiter Müller ).-
am Tag ausgeführte Arbeiten- am Tag eingebautes/verwendetes Material- Angaben zum Terminplan-
Angaben zum Wetter ( z.B. Regen, Frost etc.)
Die Berichte sind der Bauleitung arbeitstäglich spätestens wöchentlich zur Baubesprechung zum
Gegenzeichnen vorzulegen.
Bei Nichteinhaltung werden strittige Punkte zu Gunsten des AG entschieden.
Stundenlohnarbeiten siehe besondere Hinweise am Ende der LVs. Stundenlohnarbeiten sind im Vorfeld
anzumelden, ansonsten erfolgt keine Vergütung.
Der Auftragnehmer hat die Durchführung seiner Arbeiten nach Terminplan so vorzunehmen, dass ein
reibungsloser Ablauf der Arbeiten gewährleistet ist.
Abweichungen vom Terminplan sind der Bauleitung sofort schriftlich mitzuteilen. Anmelden von Bedenken:
Der Auftragnehmer hat vor Beginn seiner Arbeiten zu prüfen, ob die vorgesehene Ausführung
sich für die Durchführung seiner Leistung eignet.
In diesem Zuge ist auch die Eignung des Bestandes bzw. die Leistung der Vorgewerke zu prüfen.
Bedenken sind dem Auftragnehmer unverzüglich schriftlich mitzuteilen.
Der Auftragnehmer hat dafür Sorge zu tragen, dass während der Ausführung seiner Leistungen immer
mindestens ein fließend deutsch sprechender Mitarbeiter seiner Firma pro Gewerk auf der Baustelle
anwesend ist.
Zu den auf der Baustelle vorzuhaltenden Ausführungsunterlagen zählt neben den Ausführungsplänen auch
eine Ausfertigung dieser Leistungsbeschreibung.
Die vom Auftragnehmer verwendeten Ausführungsunterlagen müssen den Freigabevermerk des
Auftraggebers oder des Architekten tragen.
Durch Übergabe neuer Unterlagen ungültig gewordene Unterlagen sind vom Auftragnehmer entsprechend
zu kennzeichnen und aufzubewahren. Nicht freigegebene Unterlagen dürfen nicht verwendet werden.
HINWEIS zur Beachtung für alle Gewerke:
Sämtliche Positionen, die nicht im Nachhinein nachvollzogen werden können, oder nicht den vorliegenden
Planunterlagen entnommen werden können, müssen vor Ausführung mit dem Bauleiter auf gemessen
werden. Ansonsten erfolgt keine Vergütung.

## Zusätzliche technische Vertragsbedingungen - ALLGEMEIN
Zusätzliche Technische Vertragsbedingungen - Allgemein
Nachfolgende ZTV Allgemein gelten für alle Gewerke, soweit diese in den jeweiligen Leistungsbereich eingreifen:

1 Allgemeine Hinweise
Für nachfolgend beschriebene Leistungen gelten die Verarbeitungsvorgaben und Einbauanweisungen der Hersteller für die eingesetzten Baustoffe, -elemente und -produkte, die Publikationen der im jeweiligen Fachbereich allgemein anerkannten Verbände und der sonstigen Herausgeber von Richtlinien, Merkblättern, Empfehlungen etc. in der zum Zeitpunkt der Ausführung gültigen Fassung als vereinbart.
Im Fall von Widersprüchen gilt die weiterreichende bzw. qualitativ höherwertige Anforderung als vereinbart.
Alle für ein Bauteil oder Bauelement erforderlichen Bestandteile sind aus dem System eines Materialherstellers zu beziehen und als durchgängige Produktlinien anzubieten.
Alle Bauteile ähnlicher Art und Lage müssen aufeinander abgestimmte Oberflächen, Farbtöne, Falzgeometrien, Kantenausbildungen, Beschläge etc. aufweisen, um eine gestalterische Durchgängigkeit zu gewährleisten.

2 Baustelleneinrichtung
2.1 Flächen der Baustelleneinrichtung
Abweichend zu VOB/B § 4 Absatz 4 stellt der AG dem AN nur soweit ausdrücklich benannt und zugesagt Baustelleneinrichtungsfläche zur Verfügung. Vorhandene und verbleibende Bauteile und Anlagen, wie etwa Nachbarbebauungen, sind betriebsfähig zu erhalten. Der AG behält sich vor, die Nutzungsgenehmigung für den AN für die zur Baustelleneinrichtung zur Verfügung gestellten Flächen zu widerrufen, wenn dies aus Gründen des Bauablaufs erforderlich wird.
2.2 Zusätzlicher Flächenbedarf für die Baustelleneinrichtung
Der AN überprüft vor Angebotsabgabe, ob er für die Durchführung der an ihn beauftragten Leistungen zusätzlich zu den vom AG etwaig zur Verfügung gestellten Flächen weitere Baustelleneinrichtungsflächen für Verkehr, Zuwegung, Logistik, Lagerung oder Personalunterkünfte benötigt. Werden private Flächen wie Nachbarland und/oder öffentliche Flächen wie Straßen und Wege zusätzlich als Einrichtungsfläche vom AN benötigt, so trägt der AN sämtliche erforderlichen Beantragungen, Abstimmungen, Gebühren und sonstigen Kosten sowie die anfallenden Nutzungsgebühren.
2.3 Wiederherstellung Baustelleneinrichtungsfläche
Der AN hat nach Beräumung die Baustelleneinrichtungsfläche wieder in den vorgefundenen Zustand zu versetzen, Leitungen und Fundamente des AN sind zu entfernen.
2.4 Anschlüsse für die Baustelleneinrichtung
Der AG stellt dem AN bereits am Baugrundstück vorhandene Anschlüsse zur Verfügung. Sind keine Anschlüsse vorhanden oder reichen deren Kapazitäten für den Baustellenbetrieb des AN nicht aus, so versorgt sich der AN im Rahmen seiner Leistungen eigenständig mit allen erforderlichen Medien, Anschlüssen und Verteilungen.
2.5 Feuerwehrzufahrten/Fluchtwege
Die Feuerwehrzufahrts- und erforderlichenfalls Umfahrmöglichkeit ist vom AN in erforderlichem Umfang über die Dauer der Bauzeit zu gewährleisten. Ebenfalls freizuhalten sind alle Flucht-/Rettungswege.
2.6 Arbeitsgerüste
Arbeitsgerüste für Arbeiten über 2,00-4,00 m über OKF sind vom AN im Rahmen seiner Leistungen mit vorzusehen, soweit solche Arbeitshöhen aus den Ausschreibungsunterlagen erkennbar sind.
2.7 Sicherungs- und Schutzmaßnahmen
Der AN schützt die übrigen Bauausführenden vor allen aus seinen Tätigkeiten herrührenden Gefahren durch (Absturz-)Sicherungen, Abschrankungen, Markierungen etc. Die vom AN diesbezüglich auszuführenden Leistungen verstehen sich einschließlich Aufbau, Vorhaltung, Unterhalt, regelmäßiger Kontrolle und Instandsetzung sowie Rückbau nach Beseitigung der Gefahr bzw. nach Aufforderung durch den AG. Eine verlängerte Vorhaltung bis zu 4 Wochen über den Tätigkeitszeitraum des AN hinaus ist hierbei vorzusehen.
2.8 Bauzwischen- und Montagezustände
Alle für den AN zum Angebotsabgabezeitpunkt erkennbaren Leistungen für Provisorien, Bauzwischenzustände und Montagezustände, die er zur Erbringung seiner Leistungen benötigt, sind Bestandteil der Leistungen des AN. Hierzu zählen neben Hilfsmitteln und -gerüsten auch Verstärkungen und Dimensionierungen von Bauteilen für Belastungen während des Transports oder der Montage.

3 Bauzustandsdokumentation
Der Zustand vor Beginn der Baumaßnahme und nach Abschluss der Bauarbeiten wird gemeinsam von AG und AN aufgenommen und ist vom AN fotografisch zu dokumentieren.
Bei jeglichen Beschädigungen an Fläche, Bauteilen, baulichen Anlagen und Versorgungsleitungen, die durch den Baubetrieb verursacht wurden, wird unterstellt, dass der AN sich schadensverursachend verhalten hat.
Insofern stellt der AN den AG von jeglicher Haftung für Schäden am Eigentum Dritter, die im Zusammenhang mit der Durchführung der Arbeiten des AN entstanden sein könnten, frei.

4 Prüfungen, Abnahmen, Gebühren
4.1 Prüfungen und Abnahmen
Der AN veranlasst und koordiniert sämtliche noch nicht erfolgten bzw. noch ausstehenden behördlich oder öffentlich-rechtlich geforderten Nachweise, Prüfungen und Abnahmen für die von ihm erbrachten Bauleistungen. Alle hierbei entstehenden Aufwendungen für Prüfgebühren, Prüfkörper, Laborversuche etc. sind vom AN zu tragen. Dies betrifft auch und insbesondere Prüfungen, die behördlicherseits zur Abnahme des Gebäudes gefordert werden. Der AN ist für die Rechtzeitigkeit der Veranlassung der Prüfungen verantwortlich.
Nach Anmeldung durch den AN erfolgt die Einladung zur Abnahme der erbrachten Bauleistungen schriftlich durch den AG.
4.2 Zustimmungen im Einzelfall (ZiE)
Der AN verwendet ausschließlich bauaufsichtlich zugelassene (ABZ) oder bauaufsichtlich geprüfte (ABP) Baustoffe und -elemente oder solche mit CE-Konformitätserklärung des Herstellers. Sind solche Baustoffe oder -elemente in Ausnahmefällen nicht verfügbar, so ist der AN für den Nachweis der Rechtmäßigkeit der Ausführung verantwortlich. Soweit hierfür eine Zustimmung im Einzelfall (ZiE) erforderlich ist, besorgt der AN diese. In diesem Fall ist es Sache des AN, die ZiE terminlich zu koordinieren und alle entstehenden Kosten und Gebühren für Versuche, Berechnungen, Gutachten, Prüfungen/Versuche und Genehmigungen zu tragen.

5 Reinigung
Der im gesamten Baustellenbereich anfallende Schutt und Abfall ist von jedem AN sortenrein zu sammeln und umgehend abzufahren. Alle durch den Baubetrieb verursachten Verschmutzungen im öffentlichen Bereich, auf den Nachbargrundstücken und auf dem Baugelände sind sofort zu beseitigen.
Der AN wird am Ende jeder Arbeitswoche seinen Arbeitsbereich in besenreinen Zustand versetzen. Kommt der AN seiner Verpflichtung nicht nach, ist der AG berechtigt, diese Leistung auf Kosten des AN zu veranlassen. Der AN ist verpflichtet, geeignete Maßnahmen zur Vermeidung von Verschmutzungen zu ergreifen.

6 Bauausführung/Leistungsumfang
6.1 Schnittstellen
Jegliche Bauleistungen, -stoffe und -elemente des AN, die als Vorleistung oder Einbausituation für Leistungen anderer (Nach)Unternehmer dienen, sind rechtzeitig vor Ausführung in Bezug auf die Herstellung der zugelassenen Einbaubedingungen vom AN zu prüfen.
Insoweit fordert der AN unaufgefordert von den anderen Gewerken deren Zulassungen, Prüfzeugnisse und Montageanleitungen ab, um in seinem Gewerk die Einbaubedingungen einbauanleitungsgerecht herstellen zu können.
Soweit der AN Leistungen erbringt, an die erkennbar Leistungen anderer (Nach-)Unternehmer angearbeitet werden sollen und die hierfür nicht geeignet sind, trägt der AN die Aufwendungen zur - auch nachträglichen - Herstellung der zulassungskonformen Einbaubedingungen.
6.2 Vorleistungen
Soweit Vorleistungen zur beschriebenen Leistung angegeben sind, gelten diese als bauseitige Schnittstelle zur zu erbringenden Leistung des AN. Der AN erbringt alle erkennbar oder üblicherweise nötigen Vorbehandlungen, Zwischenschritte, Beschichtungen, Untergrundvorbehandlungen usw., um auf der im Leistungspositionstext beschriebenen Leistung aufbauen zu können im Rahmen seiner Leistung.
6.3 Anpassungen
Der AN erbringt sämtliche Anpassungen für Schräganschnitte, schiefwinklige Ausführungen, nicht rechtwinklige Konstruktionen usw. als Bestandteil seiner Leistung, soweit diese aus den Ausschreibungsunterlagen erkennbar sind oder solche Leistungen in der Beschreibung erwähnt werden. Gleichfalls sind sämtliche Bestandskonstruktionen, auch solche mit unregelmäßigem Verlauf, anzuarbeiten, soweit dies zum Zeitpunkt der Angebotsabgabe erkennbar ist.
6.4 Aufmaß und Maßabweichungen
Tatsächliche bauliche Abweichungen von in den Planungen angegebenen gleichartigen, wiederkehrenden Maßen berechtigen den AN diesbezüglich nicht zur Geltendmachung von Mehraufwendungen. Kalkulationsgrundlage ist insofern ein örtliches Aufmaß mit differierenden Maßen für gleichartige Bauteile oder Öffnungen.
6.5 Demontagen/Erneuerung
Sind Leistungen als Demontageleistung oder als Erneuerung bereits bestehender Bauteile oder -leistungen beschrieben, so ist der Aufwand für eine geordnete, weitestgehend zerstörungsfreie Demontage und Entsorgung Bestandteil der Leistungen des AN.

7 Bautagesbericht
Der AN hat täglich Bautagesberichte zu führen und dem AG wöchentlich abgestimmt zu übergeben. Sie müssen alle Angaben enthalten, die für die Ausführung, die Abrechnung und die terminlichen Auswirkungen des Auftrages von Bedeutung sein können. Über besondere Vorkommnisse ist der AG zusätzlich täglich zu informieren.

8 Stundenlohnarbeiten
8.1 Abforderung von Stundenlohnarbeiten
Stundenlohnarbeiten sind nur auf Anweisung des AG auszuführen. Für nicht ausdrücklich abgeforderte Stundenlohnarbeiten besteht keinerlei Vergütungsanspruch des AN.
Nach Ausführung sind die vollständigen Stundenzettel innerhalb einer Woche, unter Angabe des Namens und Berufsbezeichnung des Arbeiters, der ausgeführten Arbeiten und ggf. Materialaufstellung, der Bauleitung vorzulegen.
Sie gelten erst nach Bestätigung und Unterschrift durch die Bauleitung als anerkannt. Die Stunden sind im Bautagebuch einzutragen. Eine Abzeichnung des Bautagebuches bedeutet keine Anerkenntnis der Stunden.
8.2 Später verdeckte oder untergegangene Leistungen
Werden Leistungen in Form von Stundenlohnarbeiten erbracht, die später nicht mehr nachvollziehbar sind (Abbruchleistungen, später überdeckte Leistungen), so sind vom AN geeignete Maßnahmen zur Dokumentation der erbrachten Leistung zu ergreifen, beispielsweise eine Fotodokumentation mit Handykamera. Kann der AN seinen Vergütungsanspruch mangels Beleg über die Leistungserbringung nicht belegen, so entfällt die Vergütung!
8.3 Vergütung von Stundenlohnaufwendungen
Vergütet werden die tatsächlich am Arbeitsplatz anfallende Arbeitszeit, verwendetes Material für diese Leistungen (nach LV oder nachrangig Tagespreis des Baustoffhandels).
Eine Einrechnung der Stundenlohnarbeiten in die LV-Summe (Angebot bzw. Auftrag) berechtigt nicht zur Ausführung dieser Arbeiten. Die Leistungen sind als Eventualposition zu verstehen und können ggf. auch unausgeführt bleiben, in diesem Fall erfolgt dann keine Abrechnung.

9 Abrechnung
Sämtliche Rechnungen sind einfach mit einem, dem Bautenstand entsprechenden aktuellen und nachvollziehbaren Aufmaß
(g.g.f. mit Skizzen/ Plänen ergänzt ) zu stellen. Alle Rechnungen werden mit Rechnungsanschrift des Bauherrn, über die Bauleitung, eingereicht. Bei nicht vollständigen Rechnungen beginnt die Zahlungsfrist erst am Tage des Einganges der nachzureichenden Unterlagen.

## Anlagen
Anlagen

Anlage 1: Bauablaufplan
Anlage 2: Grundrisse, Ansichten, Schnitte Neubau in M1:50

## Referenzen
Referenzen

Der Bieter hat mit dem Angebot seine besondere Eignung und Erfahrung in der Herstellung von Sport- und Schwingböden nachzuweisen. Folgende Unterlagen sind dem Angebot beizufügen:

1. Referenznachweise (mindestens 3):
Nachweis von mindestens drei vergleichbaren Referenzprojekten der letzten fünf Jahre über die fachgerechte Herstellung flächenelastischer Schwingböden nach DIN V 18032-2. Die Referenzen müssen jeweils folgende Angaben enthalten:
- Bezeichnung und Standort des Bauvorhabens
- Auftraggeber mit Ansprechpartner und Kontaktdaten
- Art und Größe der ausgeführten Schwingbodenfläche (m²)
- Ausführungszeitraum
- Kurzbeschreibung des Bodenaufbaus (Systemhersteller, Aufbauhöhe, Oberbelag)
2. Qualifikationsnachweis:
Nachweis der fachlichen Qualifikation des Bieters bzw. des eingesetzten Fachpersonals für die Herstellung von Sportböden / Schwingböden, z. B. durch:
- Zertifizierung als Fachverleger für Sportböden (z. B. durch den Systemhersteller oder einen Fachverband)
- Nachweis einer entsprechenden Schulung / Herstellerschulung für das angebotene Schwingbodensystem
- Meisterbrief im Parkettleger- oder Bodenlegerhandwerk oder vergleichbare Qualifikation
3. Systemzulassung:
Nachweis, dass das angebotene Schwingbodensystem den Anforderungen der DIN V 18032-2 (Sportböden – Sportböden für Hallen) entspricht. Beizufügen ist das aktuelle Prüfzeugnis bzw. die Systemzulassung des Herstellers.
Angebote ohne die geforderten Nachweise können von der Wertung ausgeschlossen werden.

## Los 11: Schwingboden Tanzraum
Datum: 24.03.2026

### Bereich 1 Schwingboden Tanzsaal

**1.1 Schwingbodenaufbau komplett, flächenelastisch, Tanzsaal DG**
Herstellen eines kompletten flächenelastischen Schwingbodenaufbaus auf Stahlbetondecke im Tanzsaal DG, Gesamtaufbauhöhe 16 cm (ab OK Rohdecke bis OK Oberbelag). Der Aufbau umfasst folgende Schichten von unten nach oben:
Nutzlast: 5 kN/m²

1. Installationsebene mit Auffütterungsklötzen:
Höhenverstellbare Auffütterungsklötze aus Holz, Höhe ca. 40 mm, rasterförmig nach Herstellervorgabe des Schwingbodensystems (Achsabstand ca. 40–50 cm) auf der Stahlbetondecke befestigt. Die Klötze dienen zur Aufnahme der Schwingträger und zum Ausgleich von Unebenheiten der Rohdecke. In der Ebene der Auffütterungsklötze befindet sich die Installationsebene für die haustechnische Leitungsführung (z. B. Elektro). Im Bereich der Stahlbetondecke ragen zwei vorhandene Doppel-T-Träger ca. 10 mm über die Deckenoberkante hinaus. Der Bodenaufbau ist passgenau an die Trägerprofile anzuarbeiten; Auffütterungsklötze und Dämmung sind entsprechend auszusparen bzw. anzupassen, sodass ein bündiger, ebener Aufbau gewährleistet ist.
Einschl. Ausrichten, Nivellieren und Befestigen.

2. Wärmedämmung:
Vollflächige Verlegung von Wärmedämmung (Mineralwolle oder EPS, nichtbrennbar, mind. Baustoffklasse A2, druckfest) zwischen den Auffütterungsklötzen, fugendicht auf der Rohdecke aufliegend. Dicke ca. 20,5 mm. Die Dämmung dient der thermischen Entkopplung und der Verbesserung der Raumakustik. Zuschnitte um FBH-Leitungen (bauseits) sind einzukalkulieren.

3. Elastikpads:
Liefern und Einbauen von Elastomer-/Gummipads (Dicke ca. 10 mm) als flächenelastische Lagerung auf jedem Auffütterungsklotz, unter den Schwingträgern. Geeignet für flächenelastische Schwingbodensysteme nach DIN V 18032-2. Härte und Typ der Pads sind auf die Nutzungsklasse (Tanzsaal) und die erwartete Flächenlast abzustimmen. Einschl. lagegerechtes Aufkleben/Fixieren.

4. Schwingträger:
Liefern und Verlegen von Holz-Schwingträgern (Nadelholz Fichte/Kiefer, gehobelt, technisch getrocknet) auf den Elastikpads. Querschnitt ca. 45 mm Höhe, Achsabstand nach Herstellervorgabe, angepasst an die Gesamtaufbauhöhe. Verlegung schwimmend, ohne starre Verbindung zur Rohdecke oder angrenzenden Bauteilen. Die Schwingträger nehmen die Aluminium-Wärmeleitlamellen (Höhe ca. 20 mm) mit eingelegten FBH-Rohren auf (Einbau FBH durch HLS, bauseits). Umlaufende Randfuge ca. 15–20 mm zu allen aufgehenden Bauteilen.

5. Lastverteilungsplatte:
Vollflächige Verlegung einer Holzspanplatte (z. B. P5 nach DIN EN 312, feuchtebeständig verleimt, Dicke ca. 22 mm) auf den Schwingträgern. Stöße auf den Trägern, verschraubt. Die Spanplatte bildet die Lastverteilungsebene über der Fußbodenheizung und den ebenen, belegereif geschliffenen Untergrund für den nachfolgenden Oberbelag. Umlaufende Randfuge ca. 15–20 mm zu aufgehenden Bauteilen. Oberfläche eben, sauber geschliffen, staubfrei.

Hinweise: Eine vorhandene Holz-Emporen-Treppe steht auf der Stahlbetondecke. Der Bodenaufbau ist passgenau an den Treppenanschluss anzuarbeiten; sämtliche Anschlüsse und Übergänge sind bündig und kraftschlüssig auszuführen.
Entlang der Westwand wird auf dem fertigen Bodenbelag ein Spiegelschrank aufgestellt (Tischlerarbeit, bauseits). Der Bodenaufbau ist im Bereich des Schrankstandortes entsprechend tragfähig und eben auszuführen; Anschlussdetails sind mit dem Tischlergewerk abzustimmen.
Gesamter Aufbau als flächenelastischer Schwingboden nach DIN V 18032-2.

Hersteller und Fabrikat: '..........................................'

Ausführungsort: Tanzsaal, DG.

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1 - Linoleum Belag
2 - Holzspanplatte
3 - Aluminium Wärneleitlamellen
4 - eingelegte FBH-Rohre
5 - Schwingträger
6 - Elastikpads
7 - Auffütterungsklotz
8 - Luftraum
9 - Wärmedämmung
Menge: 92,000 m²

**1.2 Linoleumbelag Tanzsaal**
Liefern und Verlegen eines Linoleumbelags auf Lastverteilungsplatte (Spanplatte) im Tanzsaal DG, einschließlich Feinspachtelung/Egalisierung des Untergrundes.

Untergrundvorbereitung:
Untergrundprüfung der Spanplatte auf Ebenheit und Restfeuchte. Grundierung mit Dispersionshaftgrund. Anschließend vollflächige Feinspachtelung/Egalisierung der Spanplattenoberfläche mit geeigneter Spachtelmasse, um eine belegereife, ebene Fläche herzustellen. Die Spachtelmasse muss für den Einsatz auf Fußbodenheizung und Holzuntergründen geeignet sein.

Linoleumbelag:
Material: Linoleum, Stärke ca. 2,5 mm, geeignet für Schwingböden und Fußbodenheizung.
Farbe/Dekor: nach Bemusterung, in Abstimmung mit Bauüberwachung und Bauherrschaft.
Vollflächige Verklebung mit emissionsarmem Klebstoff (EMICODE EC1), zugelassen für Fußbodenheizung und Schwingboden.

Eingeschlossene Leistungen:
- Zuschnitt und Einpassen an Ränder, Säulen, Türzargen und sonstige Durchdringungen
- Thermisches Verschweißen der Nähte
- Umlaufende Randfugen elastisch schließen (Dehnungsfuge des Schwingbodens beachten)
- Sauberes Anarbeiten an die vorhandene Holz-Emporen-Treppe und den Spiegelschrank (Westwand)
- Erstreinigung und Erstpflege nach Herstellerangaben

Hersteller und Fabrikat '..........................................' vom Bieter einzutragen

Ausführungsort: Tanzsaal, DG
Menge: 92,000 m²

**1.3 Abschlusskante Linoleum**
Liefern und Einbauen einer Abschlusskante am Übergang des Linoleumbelags auf Schwingboden zum angrenzenden Bodenbelag (Linoleum auf Estrich).

Übergangssituation:
Der Schwingbodenaufbau im Tanzsaal endet an der Raumgrenze zum angrenzenden Flurbereich. Der dortige Bodenbelag (Linoleum auf Estrich) liegt auf einem abweichenden Aufbauhöhenniveau. Der Höhenversatz ist durch ein geeignetes Übergangsprofil sauber auszugleichen.

Übergangsprofil:
Material: Aluminium, eloxiert oder Edelstahl, geeignet für den Übergang zwischen zwei Bodenbelagshöhen.
Profil: Höhenausgleichsprofil / Anpassungsprofil, Breite und Typ nach örtlichem Aufmaß und Höhendifferenz.
Befestigung: mechanisch verschraubt oder mit Montageschiene (verdeckte Befestigung), ohne Beschädigung des Schwingbodenaufbaus.

Fuge:
Zwischen Schwingboden und angrenzendem Estrichaufbau ist eine Bewegungsfuge anzuordnen, um die schwimmende Lagerung des Schwingbodens zu gewährleisten. Die Fuge ist mit einer dauerelastischen Fugenmasse fachgerecht zu verschließen.

Eingeschlossene Leistungen:
- Aufmaß und Zuschnitt des Profils
- Sauberes Einpassen an Türzargen und angrenzende Bauteile
- Beläge beidseitig bis an das Profil heranführen und sauber abschließen
- Elastische Verfugung der Bewegungsfuge

Ausführungsort: Tanzsaal DG, Übergang zu angrenzendem Flurbereich
Menge: 2,300 m
